# Grifería monomando para bañera

- Propiedad del archivo: CYPE INGENIEROS, S.A.
- Formato: FIEBDC-3/2002
- Divisa: EUR
- Costes indirectos: 3.00 %
- IVA: 21.00 %

## S Señalización y equipamiento

### SG Griferías

#### SGB Para bañeras

**SGB020** Ud Grifería monomando para bañera.
Grifería monomando formada por grifo mezclador monomando mural para baño/ducha, serie S12 URBAN, 98332 "CLEVER", de latón, acabado cromado, con maneta, cartucho cerámico, aireador, inversor y equipo de ducha formado por ducha teléfono, flexible y soporte. Incluso elementos de conexión.
Incluye: Replanteo. Colocación. Conexionado y comprobación de su correcto funcionamiento.
Criterio de medición de proyecto: Número de unidades previstas, según documentación gráfica de Proyecto.
Criterio de medición de obra: Se medirá el número de unidades realmente colocadas según especificaciones de Proyecto.

| Código | Ud | Descripción | Rendimiento | Precio | Importe |
|---|---|---|---|---|---|
| mt31cle030a | Ud | Grifo mezclador monomando mural para baño/ducha, serie S12 URBAN, 98332 "CLEVER", de latón, acabado cromado, con maneta, cartucho cerámico, aireador, inversor y equipo de ducha formado por ducha teléfono, flexible y soporte, incluso elementos de conexión; según UNE-EN 200. (material) | 1.000 | 90.70 | 90.70 |
| mt37www010 | Ud | Material auxiliar para instalaciones de fontanería. (material) | 1.000 | 1.40 | 1.40 |
| mo008 | h | Oficial 1ª fontanero. (mano de obra) | 0.500 | 22.74 | 11.37 |
| % | % | Costes directos complementarios | 2 % | 103.47 | 2.07 |
|  |  | Costes directos |  |  | 105.54 |
