# Grifería monomando para fregadero

- Propiedad del archivo: CYPE INGENIEROS, S.A.
- Formato: FIEBDC-3/2002
- Divisa: EUR
- Costes indirectos: 3.00 %
- IVA: 21.00 %

## S Señalización y equipamiento

### SG Griferías

#### SGF Para fregaderos

**SGF020** Ud Grifería monomando para fregadero.
Grifería monomando formada por grifo mezclador monomando de repisa para fregadero, serie S12 URBAN, 98334 "CLEVER", de latón, acabado cromado, con maneta, cartucho cerámico, caño alto giratorio y aireador. Incluso enlaces de alimentación flexibles con conexión de entrada de 3/8" de diámetro, conexión de salida M10 y 370 mm de longitud.
Incluye: Replanteo. Colocación. Conexionado. Comprobación de su correcto funcionamiento.
Criterio de medición de proyecto: Número de unidades previstas, según documentación gráfica de Proyecto.
Criterio de medición de obra: Se medirá el número de unidades realmente colocadas según especificaciones de Proyecto.

| Código | Ud | Descripción | Rendimiento | Precio | Importe |
|---|---|---|---|---|---|
| mt31cle040a | Ud | Grifo mezclador monomando de repisa para fregadero, serie S12 URBAN, 98334 "CLEVER", de latón, acabado cromado, con maneta, cartucho cerámico, caño alto giratorio y aireador, incluso enlaces de alimentación flexibles con conexión de entrada de 3/8" de diámetro, conexión de salida M10 y 370 mm de longitud; según UNE-EN 200. (material) | 1.000 | 79.10 | 79.10 |
| mt37www010 | Ud | Material auxiliar para instalaciones de fontanería. (material) | 1.000 | 1.40 | 1.40 |
| mo008 | h | Oficial 1ª fontanero. (mano de obra) | 0.500 | 22.74 | 11.37 |
| % | % | Costes directos complementarios | 2 % | 91.87 | 1.84 |
|  |  | Costes directos |  |  | 93.71 |
