# Grifería monomando para ducha

- Propiedad del archivo: CYPE Ingenieros S.A.
- Formato: FIEBDC-3/2016
- Programa: Generador de precios de la construcción. CYPE Ingenieros, S.A.
- Fecha: 22/10/2024
- Divisa: EUR
- Costes indirectos: 3 %
- IVA: 21 %

## S Señalización y equipamiento

### SG Griferías

#### SGD Para duchas

**SGD020** Ud Grifería monomando para ducha.
Grifería monomando formada por grifo mezclador monomando mural para ducha, serie S12 URBAN, 98333 "CLEVER", de latón, acabado cromado, con maneta, cartucho cerámico y equipo de ducha formado por ducha teléfono, flexible y soporte. Incluso elementos de conexión.
Incluye: Colocación. Conexionado y comprobación de su correcto funcionamiento.
Criterio de medición de proyecto: Número de unidades previstas, según documentación gráfica de Proyecto.
Criterio de medición de obra: Se medirá el número de unidades realmente colocadas según especificaciones de Proyecto.

| Código | Ud | Descripción | Rendimiento | Precio | Importe |
|---|---|---|---|---|---|
| mt31cle020a | Ud | Grifo mezclador monomando mural para ducha, serie S12 URBAN, 98333 "CLEVER", de latón, acabado cromado, con maneta, cartucho cerámico y equipo de ducha formado por ducha teléfono, flexible y soporte, incluso elementos de conexión; según UNE-EN 200. (material) | 1 | 74.7 | 74.700 |
| mt37www010 | Ud | Material auxiliar para instalaciones de fontanería. (material) | 1 | 1.4 | 1.400 |
| mo008 | h | Oficial 1ª fontanero. (mano de obra) | 0.566 | 22.74 | 12.871 |
| % | % | Costes directos complementarios | 2 % | 88.971 | 1.779 |
|  |  | Costes directos |  |  | 90.750 |
